# WENT Hamburger Landstraße 19 a-h, Wentorf
Leistungsbeschreibung (GAEB 90, DA81)
Währung: EUR

## Zusätzlicher Text
Technische Vertragsbedingungen für Maler- und Lackierarbeiten, sowie Tro
ckenbauarbeiten, Parkettarbeiten, Fliesen- und Plattenarbeiten 1. Global
e Angaben zum BauvorhabenKontakte Bauherr, Planverfasser, etc. siehe Tit
elseite des LeistungsverzeichnissesDie Ausführungszeichnungen sind beige
fügt. Rückfragen und Anmerkungen sind frühzeitig vor Abgabe des Angebote
s dem Planverfasser anzumelden.  2. Angaben zur Örtlichkeit  Anschrift d
er Baustelle siehe Titelseite des Leistungsverzeichnisses3. Termine und
Fristen  Termine und Fristen siehe Titelseite des Leistungsverzeichnisse
s, sowie die in der öffentlichen Ausschreibung angegebenen Angaben. 4. M
itgeltende Normen und Regeln  4.1. Allgemeines Es gelten für alle Gewerk
e die zusätzlichen technischen Vertragsbedingung des Bauvorhabens! Die a
llgemein anerkannten Regeln der Technik sind einzuhalten, darunter falle
n insbesonde aber nicht ausschließlich die einschlägigen technischen Reg
elwerke der Fachverbände, Innungen sowie die jeweiligen Herstellerangabe
n. Die im folgenden aufgeführten Normen und Regelwerke sind nur beispiel
haft aufgelistet und erheben keinen Anspruch an Vollständigkeit und Aktu
alität.
Es gelten jeweils die Normen und Regeln in der zum Vertragsschluss gülti
gen Fassung einschließlich der Änderungen, Berichtigungen und Beiblätter
.
Maßnahmen für die Lieferung, Ausführung und Abrechnung der Leistungen si
nd die allgemeinen Technischen Vorschriften für Bauleistungen (VOB/C), s
owie die Allgemeinen Vertragsbedingungen für die Ausführung von Bauleist
ungen (VOB/B), sowie die weiteren einschlägigen DIN-Vorschriften in der
 jeweils neuesten Fassung.
Die Gewährleistung wird auf 5 Jahre nach BGB vereinbart.Die einschlägige
n Unfallverhütungsvorschriften und die Vorschriften der Berufsgenossensc
haften sind zu beachten und einzuhalten.Soweit in der Leistungsbeschreib
ung auf Technische Spezifikationen, z.B. nationale Normen, mit denen Eur
opäische Normen umgesetzt werden, europäische technische Zulassungen, ge
meinsame technische Spezifikationen, internationale Normen, Bezug genomm
en wird, werden auch ohne den ausdrücklichen Zusatz: "oder gleichwertig"
, immer gleichwertigeTechnische Spezifikationen in Bezug genommen.Für Tr
ockenbauarbeiten: DIN 1052 Entwurf, Berechnung und Bemessung von Holzbauw
erken - AllgemeineBemessungsregeln und Bemessungsregeln für den Hochbau
 DIN 18100 Türen; Wandöffnungen für Türen; Maße entsprechend DIN 4172  D
IN EN 13170 Wärmedämmstoffe für Gebäude - Werkmäßig hergestellte Produkt
e ausexpandiertem Kork (ICB) - Spezifikation  VDI 3755 Schalldämmung und
 Schallabsorption abgehängter Unterdecken  VDI 3762 Schalldämmung von Do
ppel- und Hohlraumböden  BG Bau Fachinfo Prävention Umgang mit Mineralwo
lle-Dämmstoffen  IVD-Merkblatt Nr. 16: Anschlussfugen im Trockenbau Hera
usgeber: Industrieverband Dichtstoffe e.V. (IVD)  IVD-Merkblatt Nr. 20:
Fugenabdichtung an Holzbauteilen Herausgeber: Industrieverband Dichtstof
fe e.V. (IVD)  Merkblatt Nr. 1 Baustellenbedingungen Herausgeber: Bundes
verband der Gipsindustrie e.V., IndustriegruppeGipsplatten  Merkblatt Nr
. 2 Verspachtelungen von Gipsplatten - Oberflächengüten Herausgeber: Bun
desverband der Gipsindustrie e.V., IndustriegruppeGipsplatten  Merkblatt
 Nr. 2.1 Verspachtelungen von Gipsfaserplatten - Oberflächengüten Heraus
geber: Bundesverband der Gipsindustrie e.V., IndustriegruppeGipsplatten
 Merkblatt Nr. 3 Gipsplattenkonstruktionen - Fugen und Anschlüsse Heraus
geber: Bundesverband der Gipsindustrie e.V., IndustriegruppeGipsplatten
 Merkblatt Nr. 5 Bäder und Feuchträume im Holzbau und Trockenbau Herausg
eber: Bundesverband der Gipsindustrie e.V., IndustriegruppeGipsplatten
Merkblatt Nr. 6 Vorbehandlung von Trockenbauflächen aus Gipsplatten zur
weitergehendenOberflächenbeschichtung bzw. -bekleidung Herausgeber: Bund
esverband der Gipsindustrie e.V., IndustriegruppeGipsplatten  RAL-GZ 531
 Trockenbau - Gütesicherung  Richtlinie Anwendungsrichtlinie zur DIN EN
12825 Doppelböden Herausgeber: Bundesverband Systemböden e.V.  Richtlini
e Anwendungsrichtlinie zur DIN EN 13213 Hohlböden Herausgeber: Bundesver
band Systemböden e.V.  VdS 2097-01 Baulicher Brandschutz: Produkte und A
nlagen, Teil 1, Prüfung undAnerkennung von Baustoffen, Bauteilen und Bau
arten Herausgeber: VdS Schadenverhütung, Köln  VdS 2097-02 Baulicher Bra
ndschutz: Produkte und Anlagen, Teil 2, NichtbrennbareBaustoffe; Baustof
fe für Brandschutzmaßnahmen Herausgeber: VdS Schadenverhütung, Köln  VdS
 2097-03 Baulicher Brandschutz: Produkte und Anlagen, Teil 3; Konstrukti
veBauteile Herausgeber: VdS Schadenverhütung, Köln  VdS 2097-04 Bauliche
r Brandschutz: Produkte und Anlagen, Teil 4;Feuerschutzabschlüsse, sonst
ige Brandschutztüren und ergänzendeSonderbauteile Herausgeber: VdS Schad
enverhütung, Köln  VdS 2097-06 Baulicher Brandschutz: Produkte und Anlag
en, Teil 6; Kabel- undRohrschottungen Herausgeber: VdS Schadenverhütung,
 Köln  VdS 2097-07 Baulicher Brandschutz: Produkte und Anlagen, Teil 7,
Lüftungsleitungenund Absperrvorrichtungen gegen Brandübertragung Herausg
eber: VdS Schadenverhütung, Köln  VdS 2097-08 Baulicher Brandschutz: Pro
dukte und Anlagen, Teil 8;Installationskanäle, Kabelanlagen mit Funktion
serhalt Herausgeber: VdS Schadenverhütung, Köln5. Angaben zur BaustelleA
llgemeine Angaben zur Baustelle siehe zusätzliche technische Vertragsbed
ingungenDie Arbeiten sind in folgenden Geschossen auszuführen: EG, 1.OG
, 2.OGFassadengerüste werden bauseits gestellt als Malergerüst Lastklass
e 3 (2kN/m2) W09 - ca. 90 cm breite.
Bei der vorhandenen Bebauung in der Umgebung des Baugrundstücks handelt
es sich um WohnbebauungDie maximal zulässige Belastung von Decken durch
lagernde Baustoffe beträgt 1,5 kg/m2  6. Angaben zu Stoffen und Bauteile
n  Bei brandschutztechnischen Anforderungen sind die amtlichen Nachweise
 (Prüfzeugnis oder Prüfbescheid oder allgemeine bauaufsichtliche Zulassu
ng) der Bauleitung zu übergeben.  Als ölbeständig ausgeschriebene Beschi
chtungsstoffe müssen eine Zulassung für die Verwendung als Ölauffangwann
enbeschichtung besitzen. Bei nicht genormten Stoffen und Bauteilen sind,
 soweit erforderlich, die bauaufsichtlichen Zulassungen der Bauleitung z
u übergeben  Bei brandschutztechnischen Anforderungen an Doppel- und Ho
hlböden sind die betreffenden Allgemeinen Bauaufsichtlichen Prüfzeugniss
e (ABP), die zugehörigen Übereinstimmungserklärungen der Hersteller und
der Nachweis über den Einbau schwerentflammbarer Dichtungen rechtzeitig
zur Abnahme vorzulegen.  Klebstoffe müssen so beschaffen sein, dass durc
h sie eine feste und dauerhafte Verbindung erreicht wird. Sie dürfen die
 zu klebenden Materialien nicht negativ beeinflussen und nach der Verarb
eitung keine Belästigung durch Geruch hervorrufen.Für Parkett- und Flies
enarbeiten: Das eingebaute Material muss dem Muster entsprechen; eine Bes
tätigung des Musters durch den Auftraggeber ist einzuholen.  Die Wahl de
s Klebers bleibt dem Auftragnehmer überlassen, wenn im Leistungstext kei
n bestimmter Kleber vorgegeben ist. Die Klebstoffe sind nach den Verarbe
itungsvorschriften der Hersteller zu verarbeiten. Es dürfen nur Vorstric
he und Kleber verwendet werden, die zu den Ersatzstoffen nach TRGS 610 z
ählen.  Es dürfen nur Oberflächenbehandlungsmittel verwendet werden, die
 zu den Ersatzstoffen nach TRGS 617 zählen, sofern keine Ersatzverfahren
 im Leistungstext vorgegeben werden.
 7. Angaben zur Ausführung  7.1. Allgemeines  Vor Ausführungsbeginn hat
der Auftragnehmer mit dem Auftraggeber festzulegen, wo das zu verwendend
e Material auf der Baustelle gelagert werden kann, um gegenseitige Störu
ngen der am Bau beteiligten Handwerker während der Bauausführung zu verm
eiden.
Es wird bauseits ein Materialaufzug gestellt. Es ist mit der Bauleitung
abzustimmen, in welchem Zeitraum Material in das Dachgeschoss geliefert
werden sollte. Vor der Durchführung von Stemm-, Bohr- und Einsetzarbeite
n an Estrichen sowie geputzten Wänden und Decken sind Leitungen mit eine
m Suchgerät zu orten.  Späne vom Bohren und Fräsen sowie Reste von Schle
ifstaub sind sofort von den bearbeiteten Teilen zu entfernen.  Der Auftr
agnehmer hat sich beim Befestigen von Bauteilen an Vorsatzschalen zu ver
gewissern, dass durch die Befestigungsmittel keine Beschädigungen nicht
sichtbarer Leitungen und Rohre entstehen.  Säulen von Schwenkarmaufzügen
 dürfen nicht zwischen Balkonen oder Kragplatten eingespannt werden; bei
m Einspannen in Mauerwerksöffnungen sind diese vor Beschädigungen zu sch
ützen, nach Möglichkeit sindFensterwinkel zu verwenden.  Alle Maße sind
vor der Ausführung am Bau zu überprüfen. Vor Beginn der Arbeiten sind di
e tatsächlichen Einbauhöhen bezogen auf das gesamte Ausbausystem mit der
 Bauleitung abzustimmen, wenn unzulässige Toleranzen oder Änderungen des
 geplanten Fußbodenaufbaus festgestellt oder vermutet werden.
 Bei Schleifarbeiten im Trockenverfahren sind Absauggeräte zu verwenden.
  Befestigungselemente, die im Ausnahmefall Flächendichtungen durchdring
en, sind mit auf das Dichtungsmaterial abgestimmten Abdichtungsstoffen (
i.d.R. ohne Lösungsmittel) abzudichten. Im Zweifel ist Rücksprache mit d
er Bauleitung erforderlich.  Sind Schleifen und Spachteln vorgesehen, so
 bleiben die Anzahl der Schleifgänge und Spachtelaufträge sowie die Wahl
 der richtigen Körnung dem Auftragnehmer überlassen und sind auf die vor
gesehene Beschichtung einzustellen.  Beschädigungen an Dampfsperr- oder
Dampfbremsschichten oder an luftdichten Schichten sind sofort der Baulei
tung zu melden. Dies gilt für Schäden jeder Grösse, also alle Schäden! E
s ist mit der Bauleitung zu klären, wer die Schäden beseitigen soll. In
allen Fällen ist vor dem Abdecken mit nachfolgenden Bauteilen der Baulei
tung die Überprüfung der Schadensbehebung zu ermöglichen.  Bei brandsch
utztechnischen Anforderungen an Wände und  Decken ist die Muster-Richtli
nie über brandschutztechnische Anforderungen an Leitungsanlagen (Muster-
Leitungsanlagen-Richtlinie - MLAR) zu beachten.  Die Verarbeitungsvorsch
riften und -richtlinien der Hersteller der Trockenbausysteme sind zu bea
chten. Dem Auftraggeber ist auf Verlangen Einsicht in diese zu gewähren.
 Das gilt besonders für Anzahl und Anordnung  der Befestigungspunkte sow
ie die Fugenausbildung.  Die nach ATV DIN 18340 Abschnitt 3.7.2 erforder
lichen Maßnahmen bei Türöffnungen sind in die Leistungen für das Anlegen
 der Türöffnungen einzurechnen.  Offen bleibende Schnittkanten imprägnie
rter Platten, z.B. an Außenecken, sind nachzuimprägnieren.  Brandschutzk
leber oder Brandschutzspachtelmassen sind so zu verarbeiten, dass überst
ehendes Material abgestrichen wird; ein großflächiges Verspachteln ist z
u vermeiden.  Das Lagern von feuergefährlichen Stoffen auf der Baustelle
 ist nur mit ausdrücklicher Zustimmung der Bauleitung im für die Arbeite
n unbedingt notwendigen Umfang zulässig.  Nach Aufforderung durch den Au
ftraggeber sind benutzte Räume innerhalb von drei Werktagen besenrein zu
 räumen. Korrosionsgefährdete Teile, die nach dem Einbau nicht mehr zugä
nglich sind, müssen zuvor beschichtet werden. Der Auftragnehmer hat dies
e Arbeiten nach Aufforderung durch die Bauleitung vorrangig auszuführen.
  Als Gefahrstoffe nach der Gefahrstoffverordnung einzuordnende Anstrich
stoffe und Lösungsmittel dürfen grundsätzlich nur in Originalgebinden au
f der Baustelle verarbeitet werden. Ist eine Umfüllung nicht zu vermeide
n, müssen die Behälter wie das Originalgebinde gekennzeichnet sein. Über
 den Verbleib von Reststoffen kann die Bauleitung einen Nachweis verlang
en.  Nach Abschluss der Arbeiten hat der Auftragnehmer dem Auftraggeber
eine Liste über die verwendeten Beschichtungsstoffe, gegliedert nach Ver
wendungszweck bzw. -ort, Produktbezeichnung und Hersteller für spätere N
achbestellungen zu übergeben.  Lagerfähiges Restmaterial ist dem Auftrag
geber für spätere Reparaturarbeiten zur Verfügung zu stellen. Restmateri
al, das der Auftragnehmer nicht übernehmen will, hat er entweder zu ents
orgen oder in seinen Besitz zu übernehmen. Nicht lagerfähiges Restmateri
al sowie Verpackungen, Behälter, Abdeckmaterial und dergleichen hat der
Auftragnehmer ebenfalls zu entsorgen. Dabei sind die einschlägigen Vorsc
hriften über Sonderabfall einzuhalten. Der Auftraggeber kann einen entsp
rechenden Nachweis verlangen.  Stellt der Auftragnehmer fest, dass vorha
ndene Bauteile, die den Anschluss an den Potentialausgleich erfordern un
d dieser noch nicht erfolgt ist, hat er die Bauleitung rechtzeitig zu in
formieren, wenn der Anschluss nach dem Abschluss der Fliesen- und Platte
narbeiten nicht mehr problemlos erfolgen kann.  7.2. Innenputz, Trocken
bauoberflächen  Sofern bei der Beschreibung der Leistung nichts anderes
angegeben ist, sind die Oberflächen von Gipsplatten in der Qualitätsstuf
e Q2 nach Merkblatt Nr.2 Verspachtelungen von Gipsplatten bzw. Nr. 2.1 V
erspachtelungen von Gipsafserplatten - Oberflächengüten auszuführen.  Fü
r Flächen mit Oberflächen in den Qualitätsstufen Q3 und Q4 gelten die Gr
enzwerte für Ebenheitsabweichungen nach Tabelle 3 Zeile 7 DIN 18202. 8.
Angaben zur Abrechnung  Siehe zusätzliche technische Vertragsbedingungen
Nachträglich eingearbeitete Teile im Sinne von Abschnitt 5.1.4 DIN 18356
 sind nur solche Teile, die nicht im Zuge der Holzfußbodenverlegung sofo
rt mit eingearbeitet werden können, sondern erst nach der Verlegung der
Fläche, z.B. durch ausschneiden der erforderlichen Aussparungen, eingear
beitet werden können. 9. Sonstige Angaben  Siehe zusätzliche technische
Vertragsbedingungen Folgende Ausführungszeichnungen sind der Leistungsbe
schreibung im jeweils angegebenen Maßstab beigefügt:  Die vom Auftragneh
mer verwendeten Ausführungsunterlagen müssen den Freigabevermerk des Auf
traggebers oder des Architekten tragen. Durch Übergabe neuer Unterlagen
ungültig gewordene Unterlagen sind vom Auftragnehmer entsprechend zu ken
nzeichnen und aufzubewahren. Nichtfreigegebene Unterlagen dürfen nicht v
erwendet werden.

## Trockenbauarbeiten

### 1 Baustelleneinrichtung

**1.01 Baustelle einrichten**
Geräte, Werkzeuge und sonstige Betriebsmittel, die zur
vertragsgemäßen Erfüllung der Bauleistungen erforderlic
h sind, auf die Baustelle bringen, bereitstellen und so
weit der Geräteeinsatz nicht gesondert berechnet wird,
betriebsfertig aufstellen einschl. der dafür notwendige
n Arbeiten.Baubüros, Unterkünfte, Werkstätten, Lagersch
uppen und dergleichen, soweit erforderlich, an- und abt
ransportieren, aufbauen und einrichten.

Kosten für Vorhalten, Unterhalten und Betreiben der Ger
äte, Anlagen und Einrichtungen werden nicht mit dieser
Pauschale, sondern mit den Einheitspreisen der entsprec
henden Teilleistung vergütet.

Durch den Auftraggeber gestellt werden Baugerüste in de
r Fassade, Baustellen-WC und Baustrom.
Menge: 1,000 psch
Zuordnung: 391 DIN276_06

**1.02 Baustelle räumen**
Baustelle von allen Geräten, Anlagen, Einrichtungen und
 dergleichen räumen.Benutzte Flächen und Wege entsprech
end dem ursprünglichen Zustand ordnungsgemäß herrichten
. Verunreinigungen beseitigen.
Menge: 1,000 psch
Zuordnung: 391 DIN276_06

**1.03 Innengerüst**
Innengerüst für die Arbeiten im Treppenhaus.
Montage, Vorhalten, Demontage.
Je Treppenhaus oberstes Zwischenpodest mit angrenzendem
 Treppen
Maße: ca. B = 2,26 m,  t = 2,80 m,  H = 1 m
Menge: 8,000 Stck
Zuordnung: 392 DIN276_06

### 2 Neubau Dachgeschosse

**2.01 Deckenbekleidung 1 x 12.5 GK**
*** Grundposition ZZ 001.0
Deckenbekleidung DIN 18168-1,
Einbauhöhe in m 2,35, Abhängehöhe in cm 4 Befestigungs
untergrund Holzbalkendecke als Neubau/ Achsmaß der Holz
balken (8/16) in cm 90 cm
Ausführung der Unterkonstruktion aus Holzlatten 60*40 m
m,
als Traglatten, direkt befestigt, befestigen mit bauauf
sichtlich zugelassenen Befestigungsmitteln.Dämmschicht
aus Mineralwolle nach DIN EN 13162/Dicke in mm 100, Min
destrohdichte in kg/mÑ ..................., *Baustoffkl
asse A/ B1/ B2 *, Schmelzpunkt mind. 1000°C *.*Bekleidu
ng aus Gipsplatten DIN 18180:  GKVerarbeitung gemäß DIN
 18181, einlagigPlattendicke 12,5Verspachtelung gemäß/
in Anlehnung an * Merkblatt Nr. 2 (IGG, April 2003)Qual
itätsstufe Q2 Standardverspachtelung *.Erzeugnis/ Syste
m: Knauf Holzbalkendecken-System D151 oder gleichwertig

Liefern und montieren, inkl. aller Nebenleistungen, Bef
estigungen, Anschlüsse, Kleinteile
Menge: 562,900 m2
Zuordnung: 353 DIN276_06

**2.02 Deckenbekleidung wie vor**
*** Wahlposition ZZ 001.1
Deckenbekleidung  wie vor, jedoch
statt der Ausführung der Unterkonstruktion mit Holzlatt
en 60*40 mm, Ausführung aus Holzlatten 50*30 mm und mit
 Direktabhänger ca. 10 mm Aufbau
Menge: 562,900 m2
Zuordnung: 353 DIN276_06

**2.03 Deckenbekleidung 2 x 12.5 GKF**
Deckenbekleidung DIN 18168-1,
Einbauhöhe in m 2,35, Abhängehöhe in cm 4
Brandschutzanforderungen: F60
Schalschutzanforderungen: Ln,w in (B) dB: 55 (ohne Fußb
odenaufbau)
Befestigungsuntergrund Holzbalkendecke als Neubau/ Achs
maß der Holzbalken (8/16) in cm 90 cm
Ausführung der Unterkonstruktion aus Tragprofil CD 60/2
7 mit Direktschwingabhänger
befestigen mit bauaufsichtlich zugelassenen Befestigung
smitteln.Dämmschicht aus Mineralwolle nach DIN EN 13162
/Dicke in mm 200, Mindestrohdichte in kg/mÑ ...........
........, *Baustoffklasse A/ B1/ B2 *, Schmelzpunkt min
d. 1000°C *.*Bekleidung aus Gipsplatten DIN 18180:  GKF
 FeuerschutzVerarbeitung gemäß DIN 18181, zweilagigPlat
tendicke 12,5Verspachtelung gemäß/ in Anlehnung an * Me
rkblatt Nr. 2 (IGG, April 2003)Qualitätsstufe Q2 Standa
rdverspachtelung *.Erzeugnis/ System: Knauf Holzbalkend
ecken-System D152 oder gleichwertig

Liefern und montieren, inkl. aller Nebenleistungen, Bef
estigungen, Anschlüsse, Kleinteile
Menge: 44,850 m2
Zuordnung: 353 DIN276_06

**2.04 Zuschlag Deckenbekleidung spachteln in Q3 Qualität**
*** Grundposition ZZ 007.0
*** Bedarfsposition ohne GB
Zuschlag auf Vorposition Deckenbekleidung: spachteln in
Q3 Qualität
Menge: 608,000 m²
Zuordnung: 364 DIN276_06

**2.05 Revisionsklappe 150 x 150mm**
*** Bedarfsposition ohne GB
Liefern und MontierenRevisionsklappe in Zwischendecke15
0 x 150 mm, 1 x 12,5 mm GKF
In Zangenlage montiert
Menge: 16,000 Stck
Zuordnung: 353 DIN276_06

**2.06 Dachbekleidung 1 x 25 mm GK**
*** Grundposition ZZ 002.0
Dachbekleidung DIN 18168-1,
Einbauhöhe bis m 2,35
Dachneigung 32° im Hauptdachbereich ca. 5° im Gaubenber
eichBefestigungsuntergrund Holzbalkendecke als Neubau/
Achsmaß der Sparren cm 80cm
 direkt befestigt, befestigen mit bauaufsichtlich zugel
assenen Befestigungsmitteln.Bekleidung aus Gipsplatten
DIN 18180:  GKFVerarbeitung gemäß DIN 18181, einlagigPl
attendicke 25 mmVerspachtelung gemäß/ in Anlehnung an *
 Merkblatt Nr. 2 (IGG, April 2003)Qualitätsstufe Q2 Sta
ndardverspachtelung *.Erzeugnis/ System: Knauf Holzbalk
endecken-System D151 oder gleichwertig

Liefern und montieren, inkl. aller Nebenleistungen, Bef
estigungen, Anschlüsse, Kleinteile
Menge: 766,700 m2
Zuordnung: 353 DIN276_06

**2.07 Zulage zur Vorposition GKF**
*** Grundposition ZZ 003.0
Ausführung mit GKF Feuerschutzplatten
Menge: 56,580 m2
Zuordnung: 353 DIN276_06

**2.08 Dachbekleidung 2 x 12,5 mm GK**
*** Wahlposition ZZ 002.1
Dachbekleidung wie vor, jedoch Plattendicke 2 x 12,5 mm
Menge: 766,700 m2
Zuordnung: 364 DIN276_06

**2.09 Zulage zur Vorposition GKF**
*** Grundposition ZZ 006.0
Ausführung Dachbekleidung mit GKF Feuerschutzplatten 2
x 12,5 mm
Menge: 56,580 m2
Zuordnung: 364 DIN276_06

**2.10 Unterkonstruktion zur Vorposition Latte 30/50**
*** Grundposition ZZ 004.0
*** Bedarfsposition ohne GB
Sparrenabstände mit mehr 80 cm bis 90 cm sind für die G
K Beplankung ohne UK nicht geeignet.
Liefern und montieren einer Holz-Unterkonstruktion aus
Latten 30 / 50 mm, vorderkantenbündig mit Sparren für D
achbekleidung aus Vorposition. Achsabstand Latten 80 cm
Menge: 766,700 m2
Zuordnung: 364 DIN276_06

**2.11 Unterkonstruktion zur Vorposition mit CD Profil**
*** Wahlposition ZZ 004.1
Sparrenabstände mit mehr 80 cm bis 90 cm sind für die G
K Beplankung ohne UK nicht geeignet.
Liefern und montieren von CD-Profilen 60/27 als Hinterl
egung der Längskanten-Plattenstößen. CD-Profile werden
nur mit GK-Platten verschraubt, Befestigung an Sparren
nicht erforderlich.
Menge: 766,700 m2
Zuordnung: 364 DIN276_06

**2.12 Dachbekleidung 1 x 12,5 mm GK auf OSB**
*** Wahlposition ZZ 002.2
Dachbekleidung wie vor, jedoch Plattendicke 1 x 12,5 mm
Befestigungsuntergrund OSB-Bekleidung 20 mm als Neubau,
 vollflächig, direkt befestigt, befestigen mit bauaufsi
chtlich zugelassenen Befestigungsmitteln.
Menge: 766,700 m2
Zuordnung: 364 DIN276_06

**2.13 Zulage zur Vorposition GKF**
*** Wahlposition ZZ 006.1
Ausführung Dachbekleidung mit GKF Feuerschutzplatten 1
x 12,5
Menge: 56,580 m2
Zuordnung: 364 DIN276_06

**2.14 Laibungen Dachflächenfenster 1 x 12,5 mm**
*** Grundposition ZZ 008.0
Laibungsausbildung Dachflächenfenster Gipskarton ca. 33
 cmPlattendicke 1 x 12,5 mm
Liefern und Montieren
Menge: 182,200 lfdm
Zuordnung: 364 DIN276_06

**2.15 Laibungen Dachflächenfenster 2 x 12,5 mm**
*** Wahlposition ZZ 008.1
Laibungsausbildung Dachflächenfenster Gipsarton ca. 33
cmPlattendicke 2 x 12,5 mm
Liefern und Montieren
Menge: 182,200 m2
Zuordnung: 364 DIN276_06

**2.16 Gipskartonwand 125 mm**
Nichttragende innere Trennwand als Gipskartonwand
Höhe bis ca. 2,35 m.Stärke 125 mm,Umlaufende Anschlüsse
 starr, Befestigungsuntergrund Betondecke oder Holzbalk
endecke und Holzdachkonstruktion.Ausführung wie folgt: U
nterkonstruktion aus verzinkten Stahlblechprofilen DIN
18182-1/18183, als Einfachständerwerk, Dämmschicht aus
Mineralwolle nach DIN EN 13162, einlagig, dicht stoßen,
 abrutschsicher verlegen.Bekleidung beidseitig zweilagi
g, aus Gipskarton Typ A (DIN EN 520), Längskanten abgef
lacht AK, Plattendicke 2 x 12,5mm (je Seite), Platten s
tumpf stoßen und verspachteln. Verdeckte Befestigung de
r Bekleidung mit Schnellbauschrauben, sichtbare Teile d
er Befestigungsmittel verspachteln.Spachtelklasse Q2!
Menge: 78,214 m2
Zuordnung: 342 DIN276_06

**2.17 Gipskartonwand 125 mm Schallschutz**
*** Grundposition ZZ 009.0
wie vor, jedoch Bekleidung beidseitig zweilagig, aus Gi
pskarton Piano F oder gleichwertig, Längskanten abgefla
cht AK, Plattendicke 2 x 12,5mm (je Seite), Ausführung
mit Knauf MW-Profil
Schallschutzwert Rw= 56 dB

Mindestanforderungen Brandschutz: F 30

(Anmerkung: die zuvor beschriebene Konstruktion in der
Zulassung von Knauf erfüllt sogar die Brandschutzqualif
ikation F 90)
Menge: 131,009 m2
Zuordnung: 342 DIN276_06

**2.18 Gipskartonwand 125 mm Schallschutz Diamant**
*** Wahlposition ZZ 009.1
wie vor, jedoch Bekleidung beidseitig zweilagig, aus Gi
pskarton Knauf Diamant oder gleichwertig, Längskanten a
bgeflacht AK, Plattendicke 2 x 12,5mm (je Seite), Ausfü
hrung mit Knauf MW-Profil
Schallschutzwert Rw= 60 dB

Mindestanforderungen Brandschutz: F 30

(Anmerkung: die zuvor beschriebene Konstruktion in der
Zulassung von Knauf erfüllt sogar die Brandschutzqualif
ikation F 90)
Menge: 131,000 m2
Zuordnung: 342 DIN276_06

**2.19 Gipskartonwand 125 mm Fermacell**
*** Wahlposition ZZ 009.2
Nichttragende innere Trennwand als Gipskartonwand Typ F
ermacell 1 S31
Höhe bis ca. 2,35 m.Stärke 125 mm,Umlaufende Anschlüsse
 starr, Befestigungsuntergrund Betondecke oder Holzbalk
endecke und Holzdachkonstruktion.Ausführung wie folgt: U
nterkonstruktion aus verzinkten Stahlblechprofilen DIN
18182-1/18183, als Einfachständerwerk, Dämmschicht aus
Mineralwolle nach DIN EN 13162, einlagig, dicht stoßen,
 abrutschsicher verlegen.Bekleidung beidseitig zweilagi
g, aus Fermacell Gipsfaserplatten, Plattendicke 2 x 12,
5mm (je Seite), Platten stumpf stoßen und verspachteln.
 Verdeckte Befestigung der Bekleidung mit Schnellbausch
rauben, sichtbare Teile der Befestigungsmittel verspach
teln.
Schallschutzwert Rw= 60 dB

Mindestanforderungen Brandschutz: F 30

(Anmerkung: die zuvor beschriebene Konstruktion in der
Zulassung von Fermacell erfüllt sogar die Brandschutzqu
alifikation F 90)
Spachtelklasse Q2!
Menge: 131,000 m2
Zuordnung: 342 DIN276_06

**2.20 Zulage zur Vorpositionen Ausklinken**
Zulage zu Vorpositionen Gipskartonwände 125:

Ausklinken des Ständerwerks im Bereich einer statisch w
irksamen Zugdiagonalen aus Stahl. Stabilität der Wand i
st durch zusätzliche, bauseitig vorhandene Holz-Uk gesi
chert.
Menge: 72,000 lfdm
Zuordnung: 342 DIN276_06

**2.21 Zulage zur Vorpositionen Zus.- Beplankung**
Zulage zu Vorpositionen Gipskartonwände 125:

Einseitige, zusätzliche (dritte) Beplankung mit Gipskar
ton 1 x 12,5 mm.
Menge: 131,000 m2
Zuordnung: 342 DIN276_06

**2.22 Gipskartonwand 100 mm**
Nichttragende innere Trennwand als Gipskartonwand
Höhe bis ca. 2,35 m.Stärke 100 mm,Umlaufende Anschlüsse
 starr, Befestigungsuntergrund Betondecke oder Holzbalk
endecke und Holzdachkonstruktion.Es ist besonders darau
f zu achten, dass die winddichte Ebene nicht zerstört w
ird! Ausführung wie folgt: Unterkonstruktion aus verzink
ten Stahlblechprofilen DIN 18182-1/18183, als Einfachst
änderwerk, Dämmschicht aus Mineralwolle nach DIN EN 131
62, einlagig, dicht stoßen, abrutschsicher verlegen.Bek
leidung beidseitig zweilagig, aus Gipskarton Typ A (DIN
 EN 520), Längskanten abgeflacht AK, Plattendicke 12,5m
m (je Seite), Platten stumpf stoßen und verspachteln. V
erdeckte Befestigung der Bekleidung mit Schnellbauschra
uben, sichtbare Teile der Befestigungsmittel verspachte
ln.Spachtelklasse Q2!
Menge: 342,160 m2
Zuordnung: 342 DIN276_06

**2.23 Zulage zur Vorposition Kantholz**
Zulage zur Vorposition Gipskartonwand 100:

In einem Dachschrägen-Abschnitt von ca. 1,8 m kann die
GK- Wand nicht an der Dachbekleidung konstruktiv befest
igt werden.
Liefern und Montieren eines Kantolzes ca. 5 / 10 cm, Be
festigung an Drempel / Mittelpfette oder Zangenlage als
 UK für Gk-Wand
Menge: 24,050 lfdm
Zuordnung: 342 DIN276_06

**2.24 Zulage zur Vorposition Feuchtraum**
Zulage zur Vorposition Gipskartonwand 100:

Einseitig zweilagig beplankt mit Gipskarton 2 x 12,5 mm
 für Feuchträume imprägniert.
Menge: 342,160 m2
Zuordnung: 342 DIN276_06

**2.25 Zuschlag spachteln in Q3 Qualität**
*** Bedarfsposition ohne GB
Zuschlag auf Vorpositionen Dachbekleidung, Deckenbeklei
dung, Wände in Q2:spachteln in Q3 Qualität
Menge: 342,160 m2
Zuordnung: 364 DIN276_06

**2.26 Gipskartonwand 100 mm geneigt**
Nichttragende innere Trennwand als Gipskartonwand

wie vor, jedoch unter einer einläufigen Treppe ca. 60°
geneigt
Menge: 3,570 m2
Zuordnung: 342 DIN276_06

**2.27 Türöffnung herstellen in vorbeschriebener Gipskartonwand**
Türöffnung herstellen in vorbeschriebener Gipskartonwan
d, seitlich raumhoch verstärken, Höhe bis ca. 2,50 m,mi
t Metallständerprofilen CW 75, mit Sturzprofil, und Hol
zständern, befestigen mit Dübeln und Schrauben.Rohbauri
chtmaßB = 0,76m x H = 2,135m,Wandstärke 12,5cm oder 10
cm
Menge: 16,000 Stk
Zuordnung: 342 DIN276_06

**2.28 Türöffnung herstellen in vorbeschriebener Gipskartonwand,**
Türöffnung herstellen in vorbeschriebener Gipskartonwan
d, seitlich raumhoch verstärken, Höhe bis 2,50 m,mit Me
tallständerprofilen CW 75, mit Sturzprofil, und Holzstä
ndern, befestigen mit Dübeln und Schrauben.Rohbaurichtm
aßB = 0,885m x H = 2,135m,Wandstärke 12,5cm oder 10 cm
Menge: 37,000 Stk
Zuordnung: 342 DIN276_06

**2.29 Vorsatzsch,horiz.Abdeck.2x12,5**
Gipskartonplatten-Vorsatzschale,als Installationswand f
ür Feuchträume, mit horizontaler Abdeckung der nicht ra
umhohen Installationswand. Ausführung mit imprägnierten
 Platten und Ständerwerk aus verzinkten Stahlprofilen;V
erstärkung für WC oder Waschbecken-Montage vorsehen;ink
l. Eckschutzschiene. Oberflächenausbildung in Standardv
erspachtelung, Qualitätsstufe Q1 für nachfolgende Flies
en
Eventuelle Fugenbewehrung gemäß Herstellerangaben. Prof
ile : CW/UW 50/50(40)/06Beplankung vertikal und horizon
tal : 2 x 12,5 mm GK für FeuchträumeWanddicke : siehe G
rundrisseWandhöhe : 1,20 m

Angeb. Fabrikat :

__________________
Menge: 104,000 m2
Zuordnung: 342 DIN276_06

**2.30 Vorsatzschale 1 x 12,5 Abseite**
Gipskartonplatten-Vorsatzschale für Abseite im Spitzbod
enAusführung GK-Platten und Ständerwerk aus verzinkten
Stahlprofilen 50 mm, ohne WärmedämmungEventuelle Fugenb
ewehrung gemäß Herstellerangaben. Profile : CW/UW 50/50
(40)/06Wandhöhe : ca. 0,6 m

Angeb. Fabrikat :

__________________
Menge: 112,200 m2
Zuordnung: 342 DIN276_06

**2.31 Winkelelement 20 x 20**
Liefern und Montieren
wedi Mensolo-L Winkelelement oder gleichw. als Rohrverk
leidung und Unterkonstruktion zu Fliesenbelag
Schenkellängen bis 200 x 200 mm
inkl. aller notwendigen Kleinteile

Alternative Ausführung in Trockenbauweise mit Gipskarto
n zulässig.

Vom Bieter angebotene Ausführung:

__________________________________
Menge: 25,000 lfdm
Zuordnung: 342 DIN276_06

**2.32 Zuschlag spachteln in Q2 Qualität**
*** Bedarfsposition ohne GB
Zuschlag auf Vorposition Winkelelement: spachteln in Q2
Qualität
Menge: 25,000 lfdm
Zuordnung: 364 DIN276_06

**2.33 GK-Verkleidung 2 x 12,5 mm**
*** Menge vom Bieter einzutragen
Bauseitige Unterkonstruktion aus Holz, Ständerabstand 6
25 mm mit 2 x 12,5 mm Gipskarton direkt beplanken.
Bekleidung beidseitig zweilagig, aus Gipskarton Typ A (
DIN EN 520), Längskanten abgeflacht AK, Plattendicke 12
,5mm (je Seite), Platten stumpf stoßen und verspachteln
. Verdeckte Befestigung der Bekleidung mit Schnellbausc
hrauben, sichtbare Teile der Befestigungsmittel verspac
hteln.Spachtelklasse Q2!
Einheit: m²
Zuordnung: 336 DIN276_06

**2.34 Zulage zur Vorposition Feuchtraum**
*** Menge vom Bieter einzutragen
Zulage zur Vorposition Gipskartonwand 100:

Einseitig zweilagig beplankt mit Gipskarton 2 x 12,5 mm
 für Feuchträume imprägniert.
Einheit: m2
Zuordnung: 336 DIN276_06

### 3 Bestandswohnungen

*Hinweis*
Bestandswohnungen

**3.01 Winkelelement 15 x 15**
Liefern und Montieren
wedi Mensolo-L Winkelelement oder gleichw. als Rohrverk
leidung und Unterkonstruktion zu Fliesenbelag
Schenkellängen bis 150 x 150 mm
inkl. aller notwendigen Kleinteile

Alternative Ausführung in Trockenbauweise mit Gipskarto
n zulässig.

Vom Bieter angebotene Ausführung:

__________________________________
Menge: 25,000 lfdm
Zuordnung: 342 DIN276_06

**3.02 Zuschlag spachteln in Q2 Qualität**
*** Bedarfsposition ohne GB
Zuschlag auf Vorposition Winkelelement: spachteln in Q2
Qualität
Menge: 25,000 lfdm
Zuordnung: 364 DIN276_06

**3.03 Vorsatzsch,horiz.Abdeck.2x12,5**
Gipskartonplatten-Vorsatzschale,freistehend, als Instal
lationswand für Feuchträume, mit horizontaler Abdeckung
 der nicht raumhohen Installationswand. Ausführung mit
imprägnierten Platten und Ständerwerk aus verzinkten St
ahlprofilen;Verstärkung für WC oder Waschbecken-Montage
 vorsehen;inkl. Eckschutzschiene. Oberflächenausbildung
 in Standardverspachtelung, Qualitätsstufe Q1 für nachf
olgende Fliesen
Eventuelle Fugenbewehrung gemäß Herstellerangaben. Prof
ile : CW/UW 50/50(40)/06Beplankung vertikal und horizon
tal : 2 x 12,5 mm GK für FeuchträumeWanddicke : siehe G
rundrisseWandhöhe : 1,20 m

Angeb. Fabrikat :

__________________
Menge: 105,000 m2
Zuordnung: 342 DIN276_06

**3.04 Abkofferung für Lüftungsanlage**
Abkofferung für Lüftungsgerät Helios (23 x 23 x 9 cm),
in Raum-Ecke unter Decke
Abkofferung 3 Seitig (Vorne, Seite, Unen), Doppelt bepl
ankt mit Gipskarton für Feuchträume
Außenabmessungen ca. 37,5 cm x 37,5 cm x 12 cm
 Unterkonstruktion aus CD-Profilen oder Latten 40 x 60
Inkl. Eckschutzschiene. Oberflächenausbildung in Standa
rdverspachtelung, Qualitätsstufe Q2
Inkl. Dämmung Schallschutz aus Mineralwolle 60 mm stark
, umlaufend an 4 Außenseiten oben, unten, links, rechts
 (4 Seiten je 35 cm x 12 cm)
Beplankung vertikal und horizontal : 2 x 12,5 mm GK für
 FeuchträumeLiefern und monieren
Menge: 32,000 Stck
Zuordnung: 342 DIN276_06

**3.05 Trockenputz**
*** Menge vom Bieter einzutragen
*** Bedarfsposition ohne GB
Liefern und Herstellen Trockenputz aus Gipskarton für F
euchträume
D = 10 oder 12,5mm
Einheit: m2
Zuordnung: 345 DIN276_06

### 4 Stundenlohnarbeiten

**4.01 Stundenlohnarbeiten Meister**
Meisterstunden für unvorhersehbare Arbeiten auf Anordnu
ng der örtlichen Bauleitung.
Menge: 10,000 h

**4.02 Stundenlohnarbeiten Facharbeiter**
Facharbeiterstunden für unvorhersehbare Arbeiten auf An
ordnung der örtlichen Bauleitung
Menge: 10,000 h

**4.03 Stundenlohnarbeiten Hilfsarbeiter**
Hilfsarbeiterstunden für unvorhersehbare Arbeiten auf A
nordnung der örtlichenBauleitung
Menge: 10,000 h

USt %: 19,00
